# STÜTZMAUERSANIERUNG MECKERSHEIMER WEG
Angebotsaufforderung (GAEB 90, DA83)
Währung: EUR
Auftraggeber: STADT WIESLOCH

## STÜTZMAUERSANIERUNG MECKERSHEIMER WEG
Datum: 10.07.26

*Hinweis*
Hinweistext:

Für die Ausführung aller Bauarbeiten im
Baustellenbereich sind nachfolgende Punkte zu
berücksichtigen und in die entsprechenden
Einheitspreise einzukalkulieren.

1.)  der Meckesheimer Weg ist eine steile Straße
mit
 einem mittleren Gefälle von ca. 12 %. Er ist die
 Hauptzufahrtstraße zum Friedhof Schatthausen.
 Die Fahrbahnbreite beträgt ca. 5 m. Gehwege
 sind kaum vorhanden, so dass sämtliche Arbeiten
 unter beengten Verhältnisse auszuführen sind.
 Der Verkehr soll dennoch aufrecht erhalten bleiben
 und die Zufahrt  zum Friedhof soll, so weit wie
 möglich, ermöglicht werden.

2.) Die steile Böschungen auf beiden Seiten weisen eine
 Neigung von 1:1 bis 1:2 auf. Diese müssen während
 der gesamte Bauzeit gegen Erdrutsch gesichert
 werden. Sämtliche Bauarbeiten sind in einzelnen
 Abschnitten von 5 bis max. 10 m Länge auszuführen.

3.) Die Zufahrt zur Baustelle ist nur über den
 Meckersheimer Weg möglich.

4.) Sämtliche Geräte und Maschinen sind den
 topographischen Verhältnisse anzupassen (z.B.
 Baggerbreite, usw.). Der Höhenunterschied
 zwischen Fahrbahn und Böschungsoberkante
 beträgt bis zu 5,00 m

5.) Teilweise befinden sich Fremdleitungen wie Strom
 und Telekommunikationsleitungen in den Fahrbahnrändern. Diese Leitungen sind wahren der gesamten
 Bauzeit zu schützen. Eine Beschädigung muss
 vermieden werden und geht ggf. zu Lasten des AN.

Alle darausresultierende Aufwendungen und Erschwernisse sind zu berücksichtigen und in den jew.
Einheitspreisen
einzurechnen. Es wird ausdrücklich darauf hingewiesen,
dass sie nicht gesondert vergütet werden!

### Bereich 1 ALLGEMEINES

#### Titel 1.1 BAUSTELLENEINRICHTUNG

**1.1.1 Baustelleneinrichtung**
Baustelle einrichten und unterhalten, Geräte, Werkzeuge
und sonstige Betriebsmittel, die zur vertragsgemäßen
Durchführung der Bauleistungen erforderlich sind,auf
die Baustelle bringen, bereitstellen und - soweit der
Geräteeinsatz nicht gesondert berechnet wird -
betriebsfertig aufstellen einschl. der dafür
notwendigen Arbeiten.
Die erforderlichen festen Anlagen herstellen.
Baubüros, Unterkünfte, Werkstätten, sanitäre Anlagen,
Lagerschuppen und dgl., soweit erforderlich, antransportieren, aufbauen und einrichten.
Strom-, Wasser-, Fernsprechanschluß und dgl. für die
Baustelle, soweit erforderlich, herstellen.
Bei Bedarf Zufahrtswege zur Baustelle sowie Lagerplätze, sonstige Platzbefestigungen und Wege im Baustellenbereich anlegen.
Oberbodenarbeiten und Beseitigung des Aufwuchses für
die Baustelleneinrichtung, soweit erforderlich, werden
nicht gesondert berechnet.
Flächen für BE, Lager und Arbeitsplätze sind durch
den AN zu organisieren.
Eine gesonderte Vergütung hierfür erfolgt nicht.
Die Kosten für Vorhalten, Unterhalten und Betreiben
der Geräte, Anlagen und Einrichtungen einschl. Mieten,
Pacht, Gebühren und dgl. sind nicht in diese Pauschale,
sondern in die Einheitspreise der betreffenden Teilleistungen einzugerechnen.
Mitenthalten sind die für den Materialtransport zur
Baustelle erforderl. Zufahrtswege einschl. deren Abbau
nach Beendigung der Baumaßnahme.
Menge: 1,000 Psch

**1.1.2 Baustelle räumen**
Baustelle von allen Geräten, Anlagen, Einrichtungen
und dgl. räumen. Benutzte Flächen und Wege entsprechend
dem ursprünglichen Zustand ordnungsgemäß herrichten.
Verunreinigungen beseitigen.
Menge: 1,000 Psch

#### Titel 1.2 VERKEHRSSICHERUNG

**1.2.1 Verkehrszeichen- und Umleitungsplan**
Erstellen eines Verkehrszeichen- und
Beschilderungsplans für die Verkehrsregelung der
betroffenen Straßen im
Baustellenbereich (Kirchstraße, Meckesheimer Weg) und
der betroffenen Umleitungsstrecken während der Bauzeit.
Planung und Darstellung der Verkehrsverhältnisse
während der Bauzeit.
Der schriftliche Teil umfaßt u. a. eine großräumige
Beschreibung der Örtlichkeit (Stadt, Gemeinde,
Ortsteil,
Straßen), Angaben zum direkten Umfeld der Baustelle
(Straße, Bauabschnitte, Bauverfahren, Anteil der
betroffenen
Straßenbreite, restliche verbleibende Straßenbreite),
Angaben über die zeitliche Durchführung der Maßnahme,
Benennung des für die Baustelle verantwortlichen
Mitarbeiters mit Anschrift und Telefonnummer.
Der zeichnerische Teil umfaßt das Aufstellen der groß-
und
kleinräumigen Verkehrssicherungs- und umleitungspläne
unter Beachtung der "Richtlinien für die Sicherung von
Arbeitsstellen an Straßen (RSA)" , der ZTV-SA, MVAS und
ASR. Eintragung der erforderlichen Beschilderung,
Beleuchtung, Markierung und Absperrung.
Planung der groß- und kleinräumigen Umleitungsstrecken.
Vorlage in dreifacher Ausfertigung.
Menge: 1,000 Psch

**1.2.2 Verkehrsrechtliche Genehmigung**
Einholen der verkehrsrechtlichen Genehmigung bei den
zuständigen Genehmigungsbehörden in Abstimmung mit der
Verkehrsbehörde und der Polizei,  unter Beifügung der
erforderlichen schriftlichen und zeichnerischen
Unterlagen gem. Pos. 1.2.1..
Menge: 1,000 Psch

**1.2.3 Verkehrssicherung im Baustellenbereich**
Sicherung der Baustelle gem. den  berufsgenossenschaftlichen und verkehrsrechtlichen Anforderungen und
Kennzeichnung der Baustelle entsprechend  der
verkehrsrechtlichen Genehmigung gem. Pos. 1.2.2..
Die Straßenverkehrsordnung und die Vorschriften der
zuständigen Verkehrsbehörde sind zu beachten.
Sicherung von Umleitungen innerhalb der Baustelle,
von Zu- und Abfahrten sowie von Fußgängerübergängen
und Gehwegen.
Anliefern, aufstellen und vorhalten und unterhalten der
hierfür erforderlichen  Abschrankungen, Schutz- und
Sicherheitseinrichtungen sowie deren Beleuchtung
während der Bauzeit.
Die Aufstellung von Verkehrszeichen wird getrennt
vergütet.
Menge: 1,000 Psch

**1.2.4 Verkehrszeichen, Größe 2**
Aufstellen von Verkehrszeichen mit festem Inhalt
entsprechend VZ-Katalog (Anlage zur VwV-StVO)
Ronde, Dreieck, Rechteck, Größe 2 (100%)
liefern des VZ und der Aufstellvorrichtungen auf die
Baustelle,
standsicher aufstellen incl. Pfosten,
unterhalten während der Bauzeit,
Reinigung nach Erfordernis
Abbau und Abtransport nach Beendigung der Maßnahme
Sämtliche Materialien verbleiben im Besitz des AN.
Menge: 10,000 St

**1.2.5 Verkehrszeichen, Absperrschranke**
Aufstellen von Verkehrszeichen mit festem Inhalt
entsprechend VZ-Katalog (Anlage zur VwV-StVO)
Absperrschranke, Höhe 250 mm, einseitig
liefern des VZ und der Aufstellvorrichtungen auf die
Baustelle,
standsicher aufstellen incl. Pfosten und Beleuchtung,
unterhalten während der Bauzeit,
Reinigung nach Erfordernis.
Abbau und Abtransport nach Beendigung der Maßnahme
Sämtliche Materialien verbleiben im Besitz des AN.
HINWEIS:
Die planmäßig benötigten Absperrschranken zur Sicherung
der Baustelle sind in Pos. 1.2.2. einzurechnen.
Über diese Position werden nur nachträglich, gesondert
angeordnete Absperrschranken vergütet.
Menge: 40,000 m

**1.2.6 Verkehrszeichen, Leitbake**
Aufstellen von Verkehrszeichen mit festem Inhalt
entsprechend VZ-Katalog (Anlage zur VwV-StVO)
Leitbake HxB = 1000 x 250 mm
liefern des VZ und der Aufstellvorrichtungen auf die
Baustelle,
standsicher aufstellen incl. Pfosten und Beleuchtung,
unterhalten während der Bauzeit,
Reinigung nach Erfordernis
Abbau und Abtransport nach Beendigung der Maßnahme
Sämtliche Materialien verbleiben im Besitz des AN.
HINWEIS:
Die planmäßig benötigten Leitbaken zur Sicherung der
Baustelle sind in Pos. 1.2.3. einzurechnen.
Über diese Pos. werden nur nachträglich, gesondert
angeordnete  Leitbaken vergütet.
Menge: 8,000 St

**1.2.7 Verkehrszeichen, Wegweiser**
Aufstellen von Verkehrszeichen mit festem Inhalt
entsprechend VZ-Katalog (Anlage zur VwV-StVO)
Wegweiser, links- oder rechtsweisend,  HxB = 350 x1400
mm
liefern des VZ und der Aufstellvorrichtungen auf die
Baustelle,
standsicher aufstellen incl. Pfosten,
unterhalten während der Bauzeit,
Reinigung nach Erfordernis
Abbau und Abtransport nach Beendigung der Maßnahme
Sämtliche Materialien verbleiben im Besitz des AN.
Menge: 1,000 St

**1.2.8 Hinweisschilder bis 0,5 m²**
Hinweisschilder nach Musterzeichnung anfertigen und
beschriften, zu den Standorten transportieren und
standsicher aufstellen einschl. aller notwendigen
Arbeiten und Vorrichtungen.
Beleuchtungseinrichtung, Vorhaltung, Unterhaltung
einschließlich Abbau ist hier einzurechnen.
Beschriftung: Schwarze Druckbuchstaben
Schrifthöhe:  8 cm  ca. 50 Buchstaben
Graphische Darstellung der Umleitungsstrecken
Schildgröße:  bis 0,5 m²
Reflexionsklasse 1
Die Unterhaltung und Säuberung des Schildes ist über
die gesamte Bauzeit sicherzustellen.
Schild bleibt im Eigentum des AN.
Menge: 4,000 St

**1.2.9 Transport der Müllgefäße**
Transport der Müllgefäße bis zum nächst möglichen
Übernahmeort (nach Angaben des AG) durch die
Müllabfuhr, in den Zeiträumen in denen eine direkte
Entleerung, bedingt durch den Baubetrieb nicht möglich
ist.
Zurückstellen nach der Leerung.
Über die Dauer der Bauzeit.
Graue Tonne, wöchentliche Leerung
Grüne und Braune Tonne, Leerung einmal in zwei Wochen.
Menge: 1,000 Psch

#### Titel 1.3 VERMESSUNGSARBEITEN / FOTODOKUMENTATION

*Hinweis*
Alle Vermessungsarbeiten zu den erforderlichen Kabel-,
Straßenbauarbeiten inkl. Entwässerung und die
Herstellung der Blocksteinsätze.
Die Durchführung der Vermessung ist Sache des
Auftragnehmers und erfordert den Einsatz von
vermessungstechnischem Fachpersonal mit entsprechender
Erfahrung.
Referenzen der mit der Vermessung beauftragten Firma
sind dem AG, auf Verlangen, vor Baubeginn vorzulegen.
Die mit den Vermessungsarbeiten beauftragte Firma ist
im Vordruck, Benennung der Nachunternehmer, anzugeben.
Dem AN werden vor Baubeginn für die Vermessungsarbeiten
folgende Unterlagen übergeben.
- Koordinatenverzeichnis der Trassierungsparameter
(Achse  und Gradiente).

**1.3.1 Vermessungs- und Absteckarbeiten**
Vermessungsarbeiten und alle Absteckungen im
Zusammenhang mit Kabel-, Straßenbauarbeiten inkl.
Entwässerung und die Herstellung der Blocksteinsätze.
Abstecken der erforderlichen Punkte wie Achsen der
Bordsteine, Entwässerungsrinnen, Sinkeinläufe,
Kanten der Stützmauern, Bauwerkskanten, Markierungen,
Kabeltrassen, Grundstücksgrenzen, etc.
auf der Grundlage der vom AG gelieferten Koordinaten
(Gauß-Krüger oder UTM, Höhen in müNN) nach Lage
und Höhe, inkl. Vermarkung der Punkte nach Wahl des
AN sowie deren Sicherung über die gesamte Bauzeit.
Beschaffung der für die Vermessung erforderlichen
Lage- und Höhenfestpunkt inkl. aller Gebühren.
Kontrollmessungen, während der Ausführung, nach Lage
und Höhe in Gauß-Krüger oder UTM-Koordinaten,
Höhen in müNN.
Georeferenziertes Einmessen der neu hergestellten,
Stützmauern, Straßenentwässerungsrinnen, Bordsteine,
Fahrbahneingrenzungen und Leerrohre, nach Vorgabe des
AG. Bestandsaufnahme der Stützmauern und
Straßenerneuerung.
Menge: 1,000 Psch

**1.3.2 Fotodokumentation herstellen**
Herstellung einer chronologisch lückenlosen
Fotodokumentation des Bauablaufes und aller
Bauzustände. Insbesondere Dokumentation von
vorgefundene Feststoffen im Erdaushubmaterial,
freigelegten Oberflächenbefestigungen, Mauern,
Bauwerken und Wurzeln, Planum, Wurzelschutzmaßnahmen
einschl. der daran verlaufenden Leitungen, Schächte und
Leitungen auch von Kabelschutzrohren und
Pflastereinbau.
Dokumentation aller abrechnungsrelevanten Bauzustände.
Die Fotos sind der Bauleitung vorab mindestens einmal
wöchentlich digital zur Überprüfung der Vollständigkeit
zu übermitteln.
Lieferung auf USB-Stick oder Festplatte im Dateiformat
jpeg.
Sämtliche Bilddateien sind mit:
Datum und Uhrzeit, Lage und Beschreibung von
Besonderheiten zu hinterlegen.
Menge: 1,000 Psch

### Bereich 2 ERD- UND ABBRUCHARBEITEN

#### Titel 2.1 ERDARBEITEN UND STRAßENABBRUCH

**2.1.1 Freimachen des Baufeldes**
Freimachen des Baufeldes von Gestrüpp, Busch- und
Strauchwerk, Bäumen bis 10 cm Durchmesser
(1,0 m über Gelände gemessen) einschl. Wurzelstöcke.
Nur im Böschungsbereich.
Alle Erschwernisse und Zulagen für die Rodungsarbeiten
im Böschungsbereich sind im EP einzurechnen.
Material auf AN-Kippe abfahren inkl. alle Kippgebühren.
Böschungsneigung 1:1 bis 1:2.
Menge: 300,000 m²

**2.1.2 Bäume fällen, d = 11 - 30 cm**
Bäume fällen und innerhalb der Baustelle fördern.
Wurzelstöcke sind zu belassen. Das anfallende Holz und
Astwerk gehen in Eigentum des AN über und werden
beseitigt. Gemessen wird der Stammdurchmesser 1,00 m
über Gelände.
Nur im Böschungsbereich.
Alle Erschwernisse und Zulagen für die Fällarbeiten
im Böschungsbereich sind hier einzurechnen.
Material auf AN-Kippe abfahren inkl. alle Kippgebühren.
Böschungsneigung 1:1 bis 1:2.
Bäume höchstens 0,25 m über Gelände
absägen. Das Fällen von Bäumen erfolgt nur nach
Festlegung und in Abstimmung mit dem AG.
Stammdurchmesser 11 - 30 cm.
Zulage zu Pos. 2.1.1..
Menge: 1,000 St

**2.1.3 Stammdurchmesser 31 - 50 cm**
Wie Pos. 2.1.2., jedoch Stammdurchmesser 31- 50 cm.
Menge: 1,000 St

**2.1.4 Wurzelstöcke entfernen d = 11 - 30 cm**
Vorhandene Wurzelstöcke roden. Die Wurzelstöcke
gehen in Eigentum des AN über und werden beseitigt.
Wurzellöcher mit geeignetem Boden verfüllen, Boden
im Baugelände gewinnen und fördern.
Alle Erschwernisse und Zulagen für die Arbeiten
im Böschungsbereich sind im EP einzurechnen.
Böschungsneigung 1:1 bis 1:2.
Stammdurchmesser 11 - 30 cm.
Menge: 7,000 St

**2.1.5 Wurzelstöcke entfernen d = 31 - 50 cm**
Wie Pos.2.1.4., jedoch Stammdurchmesser 31-50 cm.
Menge: 3,000 St

**2.1.6 Oberboden abtragen und lagern**
Oberboden einschl. Vegetationsdecke im Böschungsbereich
beidseitig der Fahrbahn abtragen.
Alle Erschwernisse und Zulagen für die Arbeiten
im Böschungsbereich sind im EP einzurechnen.
Böschungsneigung 2:1 bis 1:1.
Unrat vorher und während der Arbeiten aussondern.
Unrat geht in Eigentum des AN über und wird beseitigt.
Oberboden innerhalb der Baustelle fördern
und auf Flächen des AG in Haufen locker
aufsetzen (Transportentfernung max. 1 km).
Unkraut während der Bauzeit jeweils vor der
Samenreife abmähen.
Stärke  i.M. ca. 25 cm.
Menge: 250,000 m²

**2.1.7 Suchschlitz, T bis 0,80 m**
Herstellen von Suchschlitzen zur eindeutigen
Feststellung von Lage und Höhe vorhandener
Fremdleitungen oder auch zur Abtrennung und
Umschluss von vorhandenen Leitungen
inkl. Austausch der Straßenentwässerung.
Freilegung der Fremdleitung von Hand inbegriffen.
Vorschriften der Versorgungsunternehmen beachten.

Bodenmaterial gem. beigefügtes Ingenieurgeologisches
Gutachten vom 18.06.2025 (entsprechend Homogenbereiche
E1 bis E3 nach DIN 18300:2015-08 bzw. Bodenklasse 1 bis
4
nach alter DIN 18300:2012-09).

Boden für Suchgraben ausheben, zur Wiederverwendung
seitlich lagern und nach Beendigung der Suche wieder
einbauen des ausgehobenen Materials und verdichten,
einschließlich An- und Abtransport aller erforderlichen
Geräte und Maschinen (überwiegend Handarbeit).
Vorschriften der Versorgungsunternehmen beachten.
Erforderlicher Verbau ist enthalten.
Abgerechnet wird mit senkrechten Wänden.

Tiefe bis 0,80 m, Aufgrabfläche ca. 0,80 m x 0,80 m.
Menge: 2,000 St

**2.1.8 Suchschlitz, T bis 1,25 m**
Herstellen von Suchschlitzen zur eindeutigen
Feststellung von Lage und Höhe vorhandener
Fremdleitungen oder auch zur Abtrennung und
Umschluss von vorhandenen Leitungen
inkl. Austausch der Straßenentwässerung.
Freilegung der Fremdleitung von Hand inbegriffen.
Vorschriften der Versorgungsunternehmen beachten.

Bodenmaterial gem. beigefügtes Ingenieurgeologisches
Gutachten vom 18.06.2025 (entsprechend Homogenbereiche
E1 bis E3 nach DIN 18300:2015-08 bzw. Bodenklasse 1 bis
4
nach alter DIN 18300:2012-09).

Boden für Suchgraben ausheben, zur Wiederverwendung
seitlich lagern und nach Beendigung der Suche wieder
einbauen des ausgehobenen Materials und verdichten,
einschließlich An- und Abtransport aller erforderlichen
Geräte und Maschinen (überwiegend Handarbeit).
Vorschriften der Versorgungsunternehmen beachten.
Erforderlicher Verbau ist enthalten.
Abgerechnet wird mit senkrechten Wänden.

Tiefe 0,81m bis 1,25 m, Aufgrabfläche ca. 1,25 m x 1,25
m.
Menge: 6,000 St

**2.1.9 Suchschlitz, T bis 1,75 m**
Herstellen von Suchschlitzen zur eindeutigen
Feststellung von Lage und Höhe vorhandener
Fremdleitungen oder auch zur Abtrennung und
Umschluss von vorhandenen Leitungen
inkl. Austausch der Straßenentwässerung.
Freilegung der Fremdleitung von Hand inbegriffen.
Vorschriften der Versorgungsunternehmen beachten.

Bodenmaterial gem. beigefügtes Ingenieurgeologisches
Gutachten vom 18.06.2025 (entsprechend Homogenbereiche
E1 bis E3 nach DIN 18300:2015-08 bzw. Bodenklasse 1 bis
4
nach alter DIN 18300:2012-09).

Boden für Suchgraben ausheben, zur Wiederverwendung
seitlich lagern und nach Beendigung der Suche wieder
einbauen des ausgehobenen Materials und verdichten,
einschließlich An- und Abtransport aller erforderlichen
Geräte und Maschinen (überwiegend Handarbeit).
Vorschriften der Versorgungsunternehmen beachten.
Erforderlicher Verbau ist enthalten.
Abgerechnet wird mit senkrechten Wänden.

Tiefe 1,26 m bis 1,75 m, Aufgrabfläche ca. 1,75 m x 1,
75 m.
Menge: 2,000 St

**2.1.10 Lösen und Laden von Boden**
Profilgemäßes Lösen und Laden von Boden in den
Einschnittprofilen einschl. Herstellen des Rohplanums
+ - 10 cm.
Abgerechnet wird die verdichtete Menge nach
Abtragsprofilen.

Bodenmaterial gem. beigefügtes Ingenieurgeologisches
Gutachten vom 18.06.2025 (entsprechend Homogenbereiche
E1 bis E3 nach DIN 18300:2015-08 bzw. Bodenklasse 1 bis
4
nach alter DIN 18300:2012-09).

Erschwernisse und Zulagen für Lösen und Laden von Boden
im Böschungsbereich ist hier einzurechnen.
Böschungsabtragsneigung 60 - 70°.
Menge: 800,000 m³

**2.1.11 Zulage für leicht lösbarer Fels**
Zulage zur Pos. 2.1.10. ff beim Anstehen von schwer
lösbarem Fels in den Einschnittprofilen.
Vergütet wird nur die rechnerische Grabenbreite nach
Plan.
Evtl. Mehraushub inkl. dessen Abtransport sowie der
erforderliche Mehreinbau an Fremdmaterial ist in
diese Pos. einzurechnen.
Abfuhr auf AN-Kippe inkl. alle Kippgebühren und
Zulagen für erschwerten Abtransport ist auch hier
einzurechnen.
Bodenklasse 6 der alten DIN 18300:2012-09.
Menge: 8,000 m³

**2.1.12 Zulage für schweren Fels**
Zulage zur Pos. 2.1.10. ff beim Anstehen von schwer
lösbarem Fels in den Einschnittprofilen.
Vergütet wird nur die rechnerische Grabenbreite nach
Plan.
Evtl. Mehraushub inkl. dessen Abtransport sowie der
erforderliche Mehreinbau an Fremdmaterial ist in
diese Pos. einzurechnen.
Abfuhr auf AN-Kippe inkl. alle Kippgebühren und
Zulagen für erschwerten Abtransport ist auch hier
einzurechnen.
Bodenklasse 7 der alten DIN 18300:2012-09.
Menge: 1,000 m³

**2.1.13 Abbruch Bordsteine**
Zulage zur Pos. 2.1.10. für den Abbruch von Hoch-,
Rund- und Tiefbordsteinen inkl Betonfundament.
Abfuhr auf AN-Kippe inkl. alle Kippgebühren und
Zulagen für erschwerten Abtransport ist auch hier
einzurechnen.
Menge: 150,000 lfdm

**2.1.14 Abbruch Rinnenplatten**
Zulage zur Pos. 2.1.10. für den Abbruch von
Rinnenplatten 30/30 bzw. 15/30 inkl Betonfundament.
Abfuhr auf AN-Kippe ist hier einzurechnen.
Teilweise in Ortbeton.
Menge: 150,000 lfm

**2.1.15 Abbrechen von unbewehrtem Beton**
Zulage zur Pos. 2.1.10. für das Abbrechen von
unbewehrtem Beton innerhalb der Einschnittprofilen
an den Gehwegen und unter den Gehwegplatten
sowie unter dem Beton- und Natursteinpflaster.
Nur in Kleinflächen.
Abfuhr auf AN-Kippe inkl. alle Kippgebühren und
Zulagen für erschwerten Abtransport ist auch hier
einzurechnen.
Betonstärke bis 25 cm.
Menge: 12,000 m³

**2.1.16 Abbrechen von Stahlbeton**
Zulage zum Rohrgrabenaushub für das
Abbrechen von Stahlbeton innerhalb des
Rohrgrabens inkl. der Zulage für
erschwerten Abtransport. Abtransport nach den
entsprechenden Positionen.
Menge: 1,000 m³

**2.1.17 Betontrennschnitte, Stärke bis 25 cm**
Betontrennschnitte, Stärke bis 25 cm,
sauberes und geradliniges Abschneiden
von Beton - oder Stahlbetonplatten oder Wänden.
Horizontale und vertikale Schnitte.
Menge: 5,000 lfdm

**2.1.18 Freilegen best. Einfriedigungen**
Freilegen, einseitig, der Kofferränder, best.
Einfriedigungen (Mauern, Saumsteine, Plattenbeläge,
Hauswände usw.) auf der Grundstücksgrenze von Hand als
Zulage zu den Aushubpositionen.
Tiefe wie Aufbaustärke ca. 65 cm.
Eine Beschädigung muß vermieden werden und geht ggf.
zu Lasten des AN.
Menge: 150,000 lfdm

**2.1.19 Freilegen best. Einbauten**
Freilegen, best. Einbauten (Masten, Straßenlaternen,
Kabelkästen, Schiebergestänge, Hydranten usw.) von Hand
als Zulage zu den Aushubpositionen.
Tiefe wie Aufbaustärke ca. 50 cm.
Einzurechnen ist der Abtransport des Abbruchmaterials
auf AN-Kippe einschl. aller Kosten und Gebühren.
Eine Beschädigung muss vermieden werden und geht ggf.
zu Lasten des AN.
Menge: 4,000 St

**2.1.20 Handschachtung**
Zulage zu den Erdarbeiten für Handschachtung.
Handschachtung im Bereich von Versorgungsleitungen
wird nach den entsprechenden Positionen vergütet.
Wird nur bei unvermeidbarer Handschachtung auf
Anordnung der Bauüberwachung vergütet.
Menge: 5,000 m³

**2.1.21 Freilegen, umlegen best. Kabel**
Freilegen von Hand von im Kofferbereich verlaufenden
Kabeln  als Zulage zu den Aushubpositionen.
Die Leitungen sind innerhalb des in den Bestandsplänen
genannten Toleranzbereichs zu suchen, in Handarbeit
freizulegen und zu sichern. Erforderlichenfalls sind
die Leitungen zur Herstellung eines Kabelgrabens
(Kabeltieferverlegung), beiseite zu legen, nach
Herstellung in den Kabelgraben zurück zu legen. Die
Herstellung von Kabelgräben wird nach der
entsprechenden Position des Leistungsverzeichneisses
gesondert vergütet. Das Beiseitelegen und Zurücklegen
der Kabel oder Leerrohre ist hier einzurechnen.
Eine Beschädigung muß vermieden werden und geht
zu Lasten des AN.
Kabelbündel bis zu 30 cm Breite werden als 1 Kabel
gerechnet.
Bei einer Breite des Kabelbündels von 31 - 60 cm werden
2 Kabel abgerechnet.
Menge: 200,000 lfdm

**2.1.22 Versorgungs- Fremdleitungen, parallel**
Zulage zu den Erdaushub-, Verbau-, Rohrverlege- und
Erdeinbauarbeiten (auch Fremdmaterial) für die
Erschwernis durch bestehende parallel im Graben
verlaufende Fremdleitungen.
Die Leitungen sind innerhalb des in den Bestandsplänen
genannten Toleranzbereichs zu suchen, in Handarbeit
freizulegen und zu sichern (innerhalb oder außerhalb
des Rohrgrabens) gem. den Vorschriften der
Versorgungsträger und Anordnungen der Bauüberwachung,
einschl. der erforderlichen Handschachtung zum
Freilegen der Fremdleitung, der gesamten Handschachtung
seitlich und unterhalb der Fremdleitung zur Herstellung
des plangemäßen Grabens, erforderliches Beiseitelegen
der Kabel und
Leerrohre.
Einzurechnen sind die Erschwernisse beim
Baugrubenverbau, die sorgfältige Verlegung im Zuge der
Grabenverfüllung, das Aufnehmen und Wiederverlegen der
Kabelabdeckung einschl. der Erneuerung der
Sandummantelung mit steinfreiem Material.
Einzurechnen sind die Erschwernisse bei den
Rohrverlegearbeiten und bei den
Rohrgrabenauffüllarbeiten (Bettung, Leitungszone und
Auffüllung).
Leitungen in einem geringeren horizontalen und
vertikalen Abstand als 0,75 m werden als 1 Stück
Leitung pro m gemessen.
Menge: 200,000 lfdm

**2.1.23 Versorgungsleitungen, quer**
Freilegen und sichern und Handaushub bei vorh.
kreuzenden Versorgungsleitungen ( Gas, Strom,
Telekom u. a.), sonst wie Pos. 2.1.22..
Leitungen in einem geringeren horizontalen und
vertikalen Abstand als 0,75 m werden als 1 Stück
Leitungskreuzung aufgemessen.
Leitungen, die den Graben unter einem kleineren
Winkel als 60° schneiden, werden nach Pos. 2.1.22.
vergütet.
Menge: 10,000 St

**2.1.24 Asphaltschnitt, bis 25 cm**
Geradliniges Abschneiden der Bitumentrag- und
Deckschicht
Vergütet wird die Schnittlänge.
Schnittiefe bis 25 cm.
Menge: 160,000 lfm

**2.1.25 Asphalt-Nachschnitte gem. ZTV A-StB, 20 cm**
Nachschnitt der bituminösen Trag- und Deckschicht
gem. ZTV A-StB
Rückschnittbreite: 15 cm
Schnittiefe: 0 - 20 cm,
Menge: 160,000 lfm

**2.1.26 Aufbruch Asphalttrag-, deckschicht - 25 cm**
Zulage  zur Pos. 2.1.10. für das Aufbrechen von
Asphalttrag- und Deckschicht  in Stärken bis 20 cm.
Die Vergütung für den Abtransport auf AN-Kippe erfolgt
nach den entsprechenden Positionen (s. Titel
Abtransport).
Die Zulage für erschwerten Abtransport ist hier
einzurechnen.
Aufbruch muss im Zuge des Erdaushubs erfolgen,
kein vorauseilender Aufbruch.
Der Ausbau der Oberflächenbeläge muss getrennt von den
darunter befindlichen Materialien erfolgen.
Die Erschwernis ist hier einzurechnen.
Menge: 150,000 m²

**2.1.27 Schotteraufbruch**
Zulage zu Pos.2.1.10. für das Aufbrechen von
bestehenden Schotterflächen (bis 20 cm Schotterstärke
wird keine Zulage vergütet).
Schotterstärke 21 - 40 cm
Die Vergütung für den Abtransport auf AN-Kippe
erfolgt nach den entsprechenden Positionen.
Die Zulage für erschwerten Abtransport ist hier
einzurechnen.
Menge: 25,000 m²

**2.1.28 Abbruch Holzpalisaden bis 1,0 m sichtbare Höhe**
Abbruch von bestehenden eingerammten Holzpalisaden
mit Rechteckigen Querschnitt entlang der Straße
(beidseitig).
Abbrucharbeiten sind in einzelnen Abschnitten
von 5 m bis max. 10 m Länge entlang der Straße
auszuführen. kein vorauseilender Abbruch.
Transport und Lagerung auf Bereitstellungsflächen des
AN inbegriffen.
Abfuhr zur Deponie ist separat einzurechnen.
Abmessungen Holzpalisaden mit Reckeckigen Querschnitt:
Holzbrett Höhe:  bis 1,00 m (sichtbar) und
  bis 3,00 m (im Boden gerammt)
Holzbrett Breite:  25 - 30 cm
Holzbrett Stärke: 15 - 20 cm.
Menge: 55,000 lfdm

**2.1.29 Abbruch Holzpalisaden bis 2,0 m sichtbare Höhe**
Abbruch von bestehenden eingerammten Holzpalisaden
mit Rechteckigen Querschnitt entlang der Straße
(beidseitig).
Abbrucharbeiten sind in einzelnen Abschnitten
von 5 m bis max. 10 m Länge entlang der Straße
auszuführen. kein vorauseilender Abbruch.
Transport auf Bereitstellungsflächen des AN
inbegriffen.
Abfuhr zur Deponie ist separat einzurechnen.
Abmessungen Holzpalisaden mit Reckeckigen Querschnitt:
Holzbrett Höhe:  bis 2,00 m (sichtbar) und
  bis 3,00 m (im Boden gerammt)
Holzbrett Breite:  25 - 30 cm
Holzbrett Stärke: 15 - 20 cm.
Menge: 85,000 lfdm

**2.1.30 Trennschnitt Holzpalisaden**
Holztrennschnitte, Stärke bis 20 cm,
sauberes und geradliniges Abschneiden von Holz in den
Holzpalisaden. Auch Erschwernisse für Trennschnitt im
Böschungsbereich, Straßenkoffer- und -grabenbereich,
min. 65 cm unterhalb der Geländer-OK, sind hier
einzurechnen.
Horizontale und vertikale Schnitte.
Material geht in Eigentum des AN über und ist
fachgerecht
zu entsorgen. Vergütet wird die Schnittlänge.
Menge: 225,000 lfdm

**2.1.31 Böschungssicherung herstellen**
Böschungssicherung, nach Abbruch der Holzpalisaden
und Erdaushubarbeiten nach Wahl des AN herstellen.
Es muss verhindert werden, dass die Erde an den
beidseitigen Böschungen abrutscht.
Sämtliche Sicherungsmaterialien sowie
Stützkonstruktionen zum Erstellen der
Böschungssicherung und Einbau des Betons und des
Erdmaterials sind einzurechnen.
Sicherungsarbeiten sind in einzelnen Abschnitten
von 5 m bis max. 10 m Länge entlang der Straße
auszuführen. kein vorauseilender Sicherung.
Abgerechnet wird pro m² abgesicherte Böschungsfläche
nach örtlichem Aufmaß.
Menge: 600,000 m²

**2.1.32 Aushubsohle nachverdichten**
Nachverdichten der Aushubsohle (im Rohrgraben) auf
 >= 98% der einfachen Proctordichte.
Menge: 150,000 m²

**2.1.33 Ausbau Straßenabläufe**
Ausbau der bestehenden Straßenabläufe als Zulage
zur Pos. 2.1.10.
Die Leistung umfaßt sämtliche Erdarbeiten, den
vollständigen Ausbau und Beseitigung des alten
Straßenablaufs, Freilegen der vorhandenen
Ablaufleitung von Hand, Trennen der Leitung ohne
Beschädigung des Ablaufrohrs und verschließen der
vorhandenen Ablaufleitung mit PVC-Kappe DN 150.
Auffüllung und verdichten der entstandenen Grube bis
UK Koffer mit verdichtungsfähigem Material
Menge: 6,000 St

**2.1.34 Liefern von Oberboden**
Liefern von Oberboden, geeignet zum Einbau auf
Dammböschungen, steinfrei.
Menge: 75,000 m³

**2.1.35 Oberboden andecken**
Gelagerten oder nach Pos. 2.1.34. gelieferten Oberboden
innerhalb der Baustelle aufnehmen und
fördern, profilgerecht andecken. Böschungen mit
Böschungsneigungen 1:2 bis 1:1,5 inbegriffen.
Flächen müssen frei von Steinen und Wurzeln sein.
Die Oberfläche muss zur Ansaat aufgearbeitet und
ebengerechnet sein.
Stärke: 25 bis 30 cm
Menge: 250,000 m²

**2.1.36 Boden einebnen**
Nacharbeiten des angedeckten Bodens mit leichten
landwirtschaftlichen Geräten.
Lockerungstiefe mindestens 20 cm. Böschungen
mit Böschungsneigungen 1:2 bis 1:1,5 inbegriffen.
Unrat und Steine beseitigen.
Zur Ansaat vorbereiten.
Menge: 250,000 m²

**2.1.37 Rasen-Ansaat**
Liefern und einsäen von Oberbodenflächen mit 5 g/qm
Ansaatsamenmischung.
2g/m² mit Schnellbegrünung (Bromus secalinus) und
3g/m² mit Saagutzusammensetzung gut durchmischen.
Das Saatgut ist im gesamten Baustellenbereich
inkl. Böschungen auszubringen und einzuarbeiten.
Saatgutmischung gem. im LBP geforderten Vorgaben.
Wässern der Flächen mit min. 10 l/m² und
der erste Schnitt ist einzurechnen. Ungleichmäßig
begrünte Flächen oder Stellen, an denen die Saat
nicht aufgeht, sind kostenlos nachzusäen.
Ursprüngsgebiet (UG) 11
Südwestdeutsches Bergland.
Menge: 250,000 m²

#### Titel 2.2 ABTRANSPORT

**2.2.1 Abtransport von Boden auf Bereitstellungsfläche AN**
Laden und Abtransportieren von nach den vorherigen
Positionen auf der Baustelle gelöstem Aufbruch-,
Asphalt-, Beton- und Erdmaterial auf
Bereitstellungsflächen des AN, zur Beprobung gem.
Deponieverordnung (DepV).
Zwischenlagerung auf Flächen des AN.
Die Bereitstellungslagerfläche muss den Anforderungen
für die Lagerung von Material >BM-F3 entsprechen.
Einzurechnen ist das Laden, der Abtransport, das
Abladen,  zusammenschieben, Lagerung bis zur Beprobung
bzw. vorliegen der Beprobungsergebnisse.
Abgerechnet wird die verdichtete Menge nach
Abtragsprofilen.
Menge: 750,000 m³

**2.2.2 Genehmigung Abtransport gefährlicher Abfall**
Einholen der erforderlichen Genehmigungsunterlagen
(elektronisches Nachweisverfahren),
z.B.Transportgenehmigung, Entsorgungsnachweise (falls
erforderlich), Begleitscheine, Dokumentation der
Entsorgung.
Menge: 1,000 Psch

**2.2.3 Abtransport Aufbruchmaterial auf AN-Kippe >BM-F3, DK0**
Auf dem Bereitstellungslager des AN gelagertes
Aufbruch- und Erdmaterial laden und abtransportieren
auf AN-Kippe mit allen Kosten und Gebühren, sofern der
Abtransport nicht bereits in der Pos. enthalten ist.
Dem AG muss im Auftragsfall die Kippe mitgeteilt
werden.
Die Kippgenehmigung ist vorzulegen.
Abgerechnet wird nach Wiegescheine.
Wiegescheine sind vorzulegen.
Bewertung nach Ersatzbaustoffverordnung (EBV): >BM-F3,
Bewertung gem. DepV:  DK0
Menge: 1400,000 to

**2.2.4 Abtransport Asphaltaufbruch auf AN-Kippe, RC-1**
Laden und Abtransportieren von nach den vorherigen
Positionen auf der Baustelle gelösten Asphaltschichten.
Sach- und fachgerechte Beseitigung des
Asphaltaufbruchmaterials mit allen Kosten und Gebühren.
Trennung der Aufbruchmaterial nach Erfordernis.
Gesamtgehalt im Feststoff PAK < = 3 mg/kg,
Dem AG muss die vorgesehene Kippstelle mitgeteilt
und die Kippgenehmigung vorgelegt werden.
Entsorgungsnachweise sind vorzulegen.
Bewertung nach Ersatzbaustoffverordnung (EBV): RC-1
Menge: 70,000 to

**2.2.5 Abtransport Abbruch Holzpalisaden auf AN-Kippe**
Laden und Abtransportieren des auf dem Bereitstellungslager des AN gelagertes und abgebrochenes Holzpalisaden
auf AN-Kippe mit Übernahme aller entstehende Kosten
durch den AN inkl. Kippgebühren und Zulagen für
erschwerten Aufnehmen, Laden und Abtransport. Dort
abladen.
Deklarationsanalyse und Entsorgungskosten trägt der AN.
Die Abwicklung erfolgt verpflichtend über das
elektronische Abfallnachweisverfahren (eANV).
Inkl. elektronische Nachweisführung bei der Entsorgung
von gefährlichen Abfällen gem.
Kreislaufwirtschaftsgesetzt, Nachweisverordnung und
Merkblätter der SAA.
Abgerechnet wird denoch nach Wiegescheine.
Die Kippgenehmigung ist vorzulegen.
Begleitscheine/Übernahmescheine sowie
Entsorgungsnachweise und Wiegescheine sind vorzulegen.
Menge: 15,000 to

**2.2.6 Analyse Aufbruchmaterial nach EBV und DepV**
Aufbruch- und Erdmaterial - Analyse
Analyse von nach den vorherigen Positionen auf der
Baustelle gelöstem Aufbruch- und Erdmaterials
Entnahme von der Halde als Mischprobe oder
Entnahme an der Baustelle.
Bestimmung der relevanten Parameter für die
Einteilung in Verwertungsklassen nach EBV
und Deponieklassen nach DepV.
Bestimmung der Kontaminationen, Verwertungsklassen
nach EBV und Deponieklassen nach DepV.
Vorlage eines schriftlichen Befundes (dreifach)
in Papierform und digital auf Datenträger.
Menge: 2,000 St

**2.2.7 Analyse Asphalttrag- und deckschicht**
Asphaltaufbruch - Analyse
Analyse des anstehenden Asphalttrag und
deckschichten zur Bestimmung der Teer- und
pechhaltigen Bestandteile auf PAK und EPA
gem. RuVA-StB 01
Entnahme von der Halde als Mischprobe oder
Entnahme an der Baustelle.
Bestimmung der relevanten Parameter für die
Einteilung in Verwertungsklassen nach EBV
und Deponieklassen nach DepV.
Bestimmung der Kontaminationen, Verwertungsklassen
nach EBV und Deponieklassen nach DepV.
Vorlage eines schriftlichen Befundes (dreifach).
Menge: 1,000 St

### Bereich 3 STÜTZMAUER

#### Titel 3.1 BLOCKSTEINSÄTZE

**3.1.1 Lösen und Laden von Boden, Fundamentgräben**
Lösen und Laden von Boden für die Fundamente des
Blocksteinsatzes einschl. Herstellen des Rohplanums
+- 5 cm.  Aushubtiefe  ca. 70 cm.
Aushubsohlbreite Blocksteinsatz 1,00 m bis 1,50 m
(Böschungssicherung als Blocksteinsatz aus
Wasserbausteinen, gemäß Planvorgabe).

Bodenmaterial gem. beigefügtes Ingenieurgeologisches
Gutachten vom 18.06.2025 (entsprechend Homogenbereiche
E2 bis E3 nach DIN 18300:2015-08 bzw. Bodenklasse 3 bis
4
nach alter DIN 18300:2012-09).

Zwischenlagerung und Abtransport von Aushubmaterial
wird in den Abtransportposititionen vergütet.
Höhen und fluchtgerecht gemäß Planvorgabe.
Abrechnung nach Auftragsprofilen.
Menge: 120,000 m³

**3.1.2 Zulage für leicht lösbarer Fels**
Zulage zur Pos. 3.1.1. ff beim Anstehen von schwer
lösbarem Fels in den Einschnittprofilen.
Vergütet wird nur die rechnerische Grabenbreite nach
Plan.
Evtl. Mehraushub inkl. dessen Abtransport sowie der
erforderliche Mehreinbau an Fremdmaterial ist in
diese Pos. einzurechnen.
Abfuhr auf AN-Kippe inkl. alle Kippgebühren und
Zulagen für erschwerten Abtransport ist auch hier
einzurechnen.
Bodenklasse 6 der alten DIN 18300:2012-09.
Menge: 1,000 m³

**3.1.3 Zulage für schweren Fels**
Zulage zur Pos. 3.1.1. ff beim Anstehen von schwer
lösbarem Fels in den Einschnittprofilen.
Vergütet wird nur die rechnerische Grabenbreite nach
Plan.
Evtl. Mehraushub inkl. dessen Abtransport sowie der
erforderliche Mehreinbau an Fremdmaterial ist in
diese Pos. einzurechnen.
Abfuhr auf AN-Kippe inkl. alle Kippgebühren und
Zulagen für erschwerten Abtransport ist auch hier
einzurechnen.
Bodenklasse 7 der alten DIN 18300:2012-09.
Menge: 1,000 m³

**3.1.4 Bodenverbesserung, Grobschotter**
Liefern und Einbauen von Schotter 0/56 als
Bodenaustauschmaterial inkl. Verdichung.
In die Pos. ist einzurechnen, dass der Aushub für den
Bodenaustausch erst unmittelbar vor dem Einbau der
Bodenverbesserungsmaterialien erfolgen darf.
Aushub rückschreitend mit Aushubgreifer.
Abrechnung nach Lieferscheinen.
Dicke 30 cm.
Menge: 50,000 to

**3.1.5 Fundamentbeton liefern und einbauen, Blockszteinsatz**
Herstellen von Fundamente aus Einkornbeton 8/16 mm
als Fundamente für Blocksteinsätze gem. Planvorgabe.
Liefern und profilgemäß einbauen, Verdichtung unter
optimalem Wassergehalt.
Betonieren gegen Erdreich oder ggfls. gegen
Geotextilvlies (falls erforderlich), Geotextilvlies
wird separat abgerechnet.
Abrechnung erfolgt nach tatsächlich eingebautem
Fundamentbeton und nach örtlichen Aufmaß in m³.
Das allseitige Einbetten der Steine per Hand ist hier
einzurechnen.
Körnung 8/16 mm
Zementgehalt 275 kg/m³ (CEM III/B 42,5)
Wasser-/Zementwert: w/z = 0,38
Fundamentmindeststärke:  0,70 m,
Fundamentbreite:  1,00 m - 1,50 m
Menge: 120,000 m³

**3.1.6 Geotextil-Filtervlies, Blocksteinsatz GRK 3**
Liefern und Einbauen eines Geotextilfiltervlieses
Überlappung mind. 50 cm.
Das Vlies wird als Filterschicht in die Fundamentgräben
nach Pos. 3.1.1. und auf der Böschungswände der
Blocksteinsätze zwischen anstehende Boden und
Betonfundamente bzw. Hinterfüllung eingebaut.
Befestigung ist einzurechnen.
Mechanisch verfestigtes Trenn- und Filtervlies aus PP-
Endlosfasern. Das Vlies trägt die CE-Kennzeichnung und
besitzt folgende Eigenschaften:
Rohstoff Polypropylen, UV-stabilisiert
Geotextilrobustheitsklasse 3,
GRK 3, Flächengewicht >= 180 g/m²,
Mindeststempeldrückkraft 1,8 kN,
Dicke bei 2 kPa  ca. 1,7 mm
Auf beigefügter Ingenieurgeologisches Gutachten
vom 18.06.2025 wird verwiesen.
Aufgemessen und abgerechnet wird die bedeckte Fläche.
Überlappung ist einzukalkulieren.
Wird nur nach Aufforderung durch die Bauüberwachung
eingebaut.
Menge: 240,000 m²

*Hinweis*
WASSERBAUSTEINE

Sämtliche in nachfolgenden Positionen beschriebenen
Wasserbausteine sind gemäß TLW  Ausgabe 2003 und
DIN EN 13383, Teil 1-2, als frost- und
witterungsbeständig
einzustufen. Der AN hat darüber ein Prüfzeugnis für
alle zur Verwendung kommenden Wasserbausteine
vorzulegen.
Falls unterschiedliche Lieferwerke zum Einsatz kommen,
hat der AN dies für die einzelnen Positionen zu
spezifizieren.

**3.1.7 Blocksteinsatz zur Böschungssicherung HMB 1000/3000**
Blocksteinsatz mit quaderförmigen Steinen aus
frost- undwitterungsbeständigem Hartgestein zur
Böschunhgssicherung am Straßenrand liefern und
gem. Planunterlagen einbauen.
Die Steine sind planmäßig, profilgerecht und
rutschsicher in geschlossener Lagerung in die Sohle
und Böschungen auf ein Fundament aus Beton
nach Pos. 3.1.5. versetzt einzubauen.
Einbau in Lagen mit jeweiliger Hinterfüllung des
Blocksatzes  in Steinhöhe ist einzukalkulieren.
Hinterfüllung wird getrennt vergütet.
Lager- und Stoßfugen sind gemäß beigefügten
Planunterlagen mit Einkornbeton 8/16 auszubilden.
Einkornbeton (wird gesondert vergütet)
Fugenstärke i.M. 4 cm.

Die Anschlussbereiche sind sorgfältig mit aussortierten
Steinen mit ebener Auflagerfläche lageweise
entsprechend dem Planunterlagne herzustellen. Einbau in
trockener Baugrube, auf geeignetem Planum.

Steingewicht: 1000 - 3000 kg,
Flussbausteine nach TLW (Ausgabe 2003),
Schwere Gewichtsklasse HMB 1000/3000,
aussortierte Steine
Kantenlänge:  ca. 70-90/60 cm, gemäß Planvorgabe,
Steinlänge: 1,00 - 1,20 m
Material:  Felsgestein Muschelkalk

Die Hinterfüllung der Arbeitsräume erfolgt Zug um Zug
mit dem Versetzen der Steine.
Abrechnung nach gegengezeichneten Lieferscheinen.
Menge: 330,000 to

**3.1.8 Blocksteinsatz zur Böschungssicherung HMB 300/1000**
Blocksteinsatz mit quaderförmigen Steinen aus
frost- undwitterungsbeständigem Hartgestein zur
Böschunhgssicherung am Straßenrand liefern und
gem. Planunterlagen einbauen.
Die Steine sind planmäßig, profilgerecht und
rutschsicher in geschlossener Lagerung in die Sohle
und Böschungen auf ein Fundament aus Beton
nach Pos. 3.1.5. versetzt einzubauen.
Einbau in Lagen mit jeweiliger Hinterfüllung des
Blocksatzes  in Steinhöhe ist einzukalkulieren.
Hinterfüllung wird getrennt vergütet.
Lager- und Stoßfugen sind gemäß beigefügten
Planunterlagen mit Einkornbeton 8/16 auszubilden.
Einkornbeton (wird gesondert vergütet)
Fugenstärke i.M. 4 cm.

Die Anschlussbereiche sind sorgfältig mit aussortierten
Steinen mit ebener Auflagerfläche lageweise
entsprechend dem Planunterlagne herzustellen. Einbau in
trockener Baugrube, auf geeignetem Planum.

Steingewicht: 300 - 1000 kg,
Flussbausteine nach TLW (Ausgabe 2003),
Schwere Gewichtsklasse HMB 300/1000,
aussortierte Steine
Kantenlänge:  ca. 50-70/60 cm, gemäß Planvorgabe,
Steinlänge: 0,80 - 1,20 m
Material:  Felsgestein Muschelkalk

Die Hinterfüllung der Arbeitsräume erfolgt Zug um Zug
mit dem Versetzen der Steine.
Abrechnung nach gegengezeichneten Lieferscheinen.
Menge: 170,000 to

**3.1.9 Hinterfüllung der Blocksteinsatz, Einkornbeton 8/16**
Einkornbeton 8/16 mm, güteüberwacht, liefern,
schichtweise mit Herstellung des Blocksteinsatzes
in Steinhöhe einbauen und verdichten.
Zum Auffüllen der Arbeitsräume des Blocksatzes
nach Pos. 3.1.7..
Das Aufmaß erfolgt im verdichteten Zustand
entsprechend den Auftragsprofilen zur Verfüllung
der Arbeitsräume.
Menge: 200,000 m³

**3.1.10 Lager- und Stoßfugen ausbilden, Einkornbeton 8/16**
Lager- und Stoßfugen zwischen den Blocksteinen nach
beigefügten Planunterlagen zu 2/3 mit Einkornbeton
(Körnung 8/16) ausbilden.
Liefern und einbauen des Einkornbeton inbegriffen.
Abgerechnet wird nach m² Ansichtsfläche vor
Ausgestaltung der Straße. Vorderer 1/3 der Fugen werden
mit Grassoden oder mit Zementmörtel verfüllt und
separat abgerechnet.
Fugenstärke i. M. 4 cm.
Menge: 280,000 m²

**3.1.11 Fugen mit Zementmörtel verfüllen**
Hohlräume und Sichtfugen (Horizontal und vertikal) des
Blocksteinsatzes nach Pos. 3.1.7. ff. mit Zementmörtel
schichtweise verfüllen.
Steinhöhe:  30 cm
Steindicke:  40-50 cm
Steinlänge:  ca. 1,00 m
Fugenstärke:  4-6 cm
Fugentiefe: 1/3 der Blocksteine
Zement:  Trasszement.
Lageweise Einbau des Zementmörtels ist einzurechnen.
Die Natursteine dürfen durch diese Arbeiten nicht
verunreinigt werden! Zementschleier und "Patzer" müssen
mit einem beigelegten nassen Schwamm sofort entfernt
werden, solange der Zement noch nicht ausgehärtet ist.
Alle nachträgliche Reinigungsarbeiten der Natursteine
gehen auf Lasten des AN.
Liefern und einbauen per Hand des Zementmörtels ist
einzurechnen.
Abgerechnet wird nach frei sichtbarer Fläche des
jeweiligen Steinsatzes.
Menge: 280,000 m²

### Bereich 4 STRAßENBAU

#### Titel 4.1 ENTWÄSSERUNG

**4.1.1 Rohrgrabenaush. Anschlüsse 0,0 - 1,25 m Aush.tiefe**
Ausheben der Rohrgräben für die Straßenablaufleitungen.
Höhen und fluchtgerecht, inkl. der erforderlichen
Planie.
Beiseitesetzen des Erdmaterials und wiedereinfüllen
in Schichten von max. 30 cm mit masch. Verdichtung.
Verdichtungsgrad der Rohrgräben entsprechend ZTV A-StB
und ZTV E-StB
Bodenmaterial gem. beigefügtes Ingenieurgeologisches
Gutachten vom 18.06.2025 (entsprechend Homogenbereiche
E1 bis E3 nach DIN 18300:2015-08 bzw. Bodenklasse 1 bis
4
nach alter DIN 18300:2012-09).
Als Rohrgrabenbreite wird die Mindestgrabenbreite
nach DIN EN 1610 vergütet. Maßgebend für die
Rohrgrabenbreite ist die max. Aushubtiefe/
Anschlußleitung.
Inbegriffen sind alle vorschriftsmäßigen Verschalungen
und Grabenverbauarbeiten (falls erforderlich) sowie die
Ableitung von Oberflächen - und Tagewasser.
Entsorung wird nach den entsprechenden Positionen
vergütet (s. Titel 2.2 Abtransport).

Aushubtiefe 0,0 bis 1,25 m.
Bereich Fahrbahn.
Menge: 20,000 m³

**4.1.2 Rohrgrabenaush. Anschlüsse 0,0 - 3,0 m Aush.tiefe**
Ausheben der Rohrgräben für Straßenablauf- und
Sammelleitungen.

Bodenmaterial gem. beigefügtes Ingenieurgeologisches
Gutachten vom 18.06.2025 (entsprechend Homogenbereiche
E1 bis E3 nach DIN 18300:2015-08 bzw. Bodenklasse 1 bis
4
nach alter DIN 18300:2012-09).

Höhen und fluchtgerecht, incl. der erforderlichen
Planie.
Die Ableitung des Tag- und Oberflächenwassers ist
inbegriffen.
Als Rohrgrabenbreite wird die Mindestgrabenbreite nach
DIN EN 1610, Tabelle 1, vergütet.

Verbau wird nach den entsprechenden Positionen
vergütet.
Entsorung wird nach den entsprechenden Positionen
vergütet (s. Titel 2.2 Abtransport).
Aushubtiefe 0,0 bis 3,0 m.
Bereich Friedhofstraße
Menge: 5,000 m³

**4.1.3 Aushubsohle nachverdichten**
Nachverdichten der Aushubsohle (im Rohrgraben) auf
 >= 98% der einfachen Proctordichte.
Menge: 15,000 m²

**4.1.4 Versorgungs- Fremdleitungen, parallel**
Zulage zu den Erdaushub-, Verbau-, Rohrverlege- und
Erdeinbauarbeiten (auch Fremdmaterial) für die
Erschwernis durch bestehende parallel im Rohrgraben
verlaufende Fremdleitungen.
Die Leitungen sind innerhalb des in den Bestandsplänen
genannten Toleranzbereichs zu suchen, in Handarbeit
freizulegen und zu sichern (innerhalb oder außerhalb
des Rohrgrabens) gem. den Vorschriften der
Versorgungsträger und Anordnungen der Bauüberwachung,
einschl. der erforderlichen Handschachtung zum
Freilegen der Fremdleitung, der gesamten Handschachtung
seitlich und unterhalb der Fremdleitung zur Herstellung
des plangemäßen Rohrgrabens, erfrderliches
Beiseitelegen der Kabel und Leerrohre.
Einzurechnen sind die Erschwernisse beim
Baugrubenverbau, die sorgfältige Verlegung im Zuge der
Grabenverfüllung, das Aufnehmen und Wiederverlegen der
Kabelabdeckung einschl. der Erneuerung der
Sandummantelung mit steinfreiem Material.
Einzurechnen sind die Erschwernisse bei den
Rohrverlegearbeiten und bei den
Rohrgrabenauffüllarbeiten (Bettung, Leitungszone und
Auffüllung).
Leitungen in einem geringeren horizontalen und
vertikalen Abstand als 0,75 m werden als 1 Stück
Leitung pro m gemessen.
Menge: 6,000 lfdm

**4.1.5 Versorgungsleitungen, quer**
Freilegen und sichern und Handaushub bei vorh.
kreuzenden Versorgungsleitungen ( Gas, Strom, Telekom
u.
a.), sonst wie Pos. 4.1.4.
Leitungen in einem geringeren horizontalen und
vertikalen Abstand als 0,75 m werden als 1 Stück
Leitungskreuzung aufgemessen.
Leitungen, die den Kanalgraben unter einem kleineren
Winkel als 60° schneiden, werden nach Pos. 4.1.4.
vergütet.
Menge: 6,000 St

**4.1.6 PVC-Rohre KG OD 160**
Liefern und Verlegen von Hausanschluß- bzw.
Straßenablaufleitungen einschl. der erforderlichen
Dichtungen.

Nennweite: OD 160

Vollwand Kanalrohre mit einseitigen Steckmuffen
(bei Rohren ohne Steckmuffen sind die Überschiebmuffen
einzurechnen), aus weichmacherfreiem Polyvinylchlorid
(PVC-U), nach DIN EN 1401 SN 16
einschließlich eingelegter Lippendichtringe
liefern sowie höhen- und fluchtgerecht in vorhandene
 Gräben nach DIN EN 1610 und den Verlegerichtlinien
des Herstellers verlegen.
Farbe braun, bei Schmutz-, Mischwasser
Farbe blau, bei Regen-, Oberflächenwasser
Die stat. Berechnung der Rohre ist, vom Prüfing.
geprüft, für die ungünstigsten Laststellungen 21 Tage
nach Auftragserteilung dem AG vorzulegen.
Erdüberdeckung 0,5 bis 4,0 m.
Menge: 20,000 lfdm

**4.1.7 PVC-Formstücke, OD 160**
Liefern und einbauen von PVC-Formstücken
als Zulage zu Pos. 4.1.6.
Z.B. Bögen, Abzweige, Übergangsstücke,
Überschiebmuffen, Verschlussstopfen
Menge: 20,000 St

**4.1.8 Rohrauflager und Rohrumhüllung, DN <= 200 mm**
Liefern und lagenweises Einbauen von nicht bindigem
Erdmaterial (Größtkorn 20 mm) gem. DIN 1610 und
ZTV A - StB  der Verdichtbarkeitsklasse  V1 für die
Grabenauffüllung im Rohrgraben im Bereich der
Leitungszone für Rohre der Nennweite kleiner oder
gleich DN 200.
Das in den Pos. 4.1.1. vorgesehene Wiederverfüllen des Erdmaterials entfällt dann, was hier
entsprechend berücksichtigt werden muss.
Die Abrechnung erfolgt lt. Aufmaß.
Übermessen werden Rohre und Bauteile mit einer
Querschnittsfläche von <= 0,1 m².
Verdichtungsgrade gem. ZTV E - StB
Als Rohrgrabenbreite wird die Mindestgrabenbreite
nach DIN EN 1610 vergütet.
Rohrauflagerstärke 10 cm, Seitenverfüllung und
Umhüllung der Rohre im Bereich der Rohrleitungszone,
30 cm über Scheitel.
Menge: 10,000 m³

**4.1.9 Rohrgrabenauffüllung (Hauptverfüllung), Fremdmaterial**
Liefern und lagenweises Einbauen  von nicht bindigem
Erdmaterial nach DIN EN 1610 und ZTV A - StB der
Verdichtbarkeitsklasse  V1 zur
Grabenauffüllung im Rohrgraben.
Auffüllung bis GOK.
Verdichtungsgrade gem. ZTVE - StB
Material muss für Einbau in Wasserschutzzonen geeignet
sein. Prüfzeugnis und Eignungsnachweis ist vorzulegen.
Menge: 15,000 m³

**4.1.10 Straßenabläufe, Pultform 500 x 500 mm**
Liefern und einbauen von kompletten Straßenabläufen
für Trockenschlamm nach DIN 4052 und DIN 1213,
Belastungsklasse: D 400 entsprechend DIN EN 124
Bestehend aus:
Längsaufsatz 500 x 500 mm
DIN 19594 - 500 x 500
Pultform, Stichmaß 15-25 mm
Bauhöhe 150 mm
Rahmen aus Gusseisen
Rahmenaußenmaße 500 x 524
mit multifunktionalem Doppelschanier
BEGU-Rahmen, hochziehbar, umlaufend geschlossen,
mit Eimerauflage für Eimer nach DIN 4052,
mit Bauzeitentwässerung,
Rost aus Gusseisen,
Schlitzweite 41,5 mm
Einlaufquerschnitt ca 1.477 cm²
Gewicht ca. 79,6 kg
Dämpfende Einlage
Auflagering DIN 4052 -10a
Schaftkonus DIN 4052-11
verzinktem Schmutzeimer, normale Bauform,
DIN 4052-C3 Zwischenteil, DU 450 mm, DIN 4052-6a
Boden DU 450, Ablauf  DN 150,
mit alle erforderliche Dichtungen.

Provisorischer und Höhenrichtiger Einbau der
Abdeckung auf fertige Fahrbahnhöhe ist einzurechnen.
Alle erforderlichen Erdarbeiten mit Abtransport des
Erdmaterials sowie liefern und einbauen einer
Kiesumbettung inbegriffen.
Menge: 4,000 St

#### Titel 4.2 RANDEINFASSUNGEN

**4.2.1 Betonrandsteine 15/22**
Betonrandsteine nach DIN EN 1340, Qualität DTI
DIN 18318, DIN 483
liefern und einbauen
Betonrundbordsteine (Einfahrtsteine Form R 5) 15/22 cm
in Graubeton auf ein durchgehendes Betonfundament
20 cm stark, mit durchgehenden Rückenstützen in einer
Stärke von 15 cm (senkrecht) bis 12 cm unter Randstein
hochziehen.
Fugenausbildung nach DIN 18318 ist einzurechnen.
Paßlängen sind einzurechnen,
Verschnitt wird nicht vergütet.
Betongüte Fundament nach Wahl des AN
Druckfestigkeit Fundament und Rückenstütze
am fertigen Bauteil > 15N/mm²
Menge: 120,000 lfdm

**4.2.2 Bogensteine 15/22 Radius 0,5-1,5 m**
Radius 0,5 bis 1,5 m, sonst wie Pos. 4.2.1.
Menge: 5,000 lfdm

**4.2.3 Bogensteine 15/22 Radius 2,0-5,0 m**
Radius 2,0 bis 5,0 m, sonst wie Pos. 4.2.1.
Menge: 5,000 lfdm

**4.2.4 Bogensteine 15/22 Radius 5,1 bis 12,0 m**
Radius 5,1 bis 12,0 m, sonst wie Pos. 4.2.1.
Menge: 20,000 lfdm

**4.2.5 Zwischenplanie unter Randsteinen**
Zulage zu den Randstein- oder Rinnenpositionen
für die Herstellung einer Zwischenplanie auf der
Schottertragschicht oder Frostschutzschicht.
Breite < 50 cm
Einzurechnen ist die Erschwernis für die Ausbildung
der Schottertragschicht unter dem Randstein-,
Rinnenfundament in verringerter Stärke.
Menge: 150,000 lfdm

**4.2.6 Zulage Gehrungsschnitte RB, HB, TB bis 30 cm**
Zulage zu den Randsteinverlegearbeiten für
Nass-Gehrungsschnitte an RB 15/22, HB 15/30,
TB 8/25 bzw. 8/30 und Rollstuhl-Überfahrtsteine 15/22.
Verschnitt ist einzurechnen und wird nicht vergütet.
Verschnitt geht in den Besitz des AN über und wird
beseitigt.
Menge: 10,000 St

#### Titel 4.3 LEERROHRARBEITEN

**4.3.1 Kabelgräben**
Kabelgräben für Längs- und Querverlegung unterhalb
des Straßenkoffers. Zusätzlicher Erdaushub in einer
Tiefe
von ca. 0,30 m unter Erdplanum, Breite ca. 0,30 m,
bei 2 Rohren 0,45 m, usw.
Abfahren des Erdmaterials auf AN-Kippe und Verfüllen
der Rohrgräben mit Kiessand.
Menge: 30,000 m³

**4.3.2 Kabelschutzrohre DN 110**
Liefern und Verlegen von wasserdichten, flexiblen
Kabelschutzrohren aus PE-HD für die Verlegung in Gräben
nach Pos.  oder in den Unterbau.
Kabelschutzrohr in Verbundrohrbauweise gemäß
DIN 16961, entsprechend DIN EN 61386-24
Klasse N 450 (Druckfestigkeit >=450 Newton,
Schlagfestigkeit N), DN 63, Material Polyethylen (PE),
als Ringware, mit integrierter Einzugschnur zum
Einziehen eines Kabelzugdrahtes bzw. -seiles.
Einschließlich herstellen der wasserdichten (WD)/
sanddichten (SD) Rohrverbindungen mit
Doppelsteckmuffen/Doppelsteckmuffen mit Profildichtringen.
Wasserdruck bis 0,5 bar, ggfls. gegen Auftrieb sichern,
Verschlusskappen sind einzurechnen (2 Stk.)
Biegeradius min. 1,0 m
DN 110 mm, Wandstärke 10 mm, PE-HD
Menge: 220,000 lfm

**4.3.3 Trassenwarnband**
Liefern und Verlegen eines Trassenwarnbandes
(für Strom- und Telekommunikationsleitung)
FTZ-Norm 548464 TV1 nach Angaben des
Versorgungsunternehmen.
Für die Verlegung in Gräben nach Pos.
ca. 20 cm über dem Kabel oder Kabelschutzrohr.
Aufdruck "Achtung Kabel". Breite 40 mm, gelb
Trassenwarnbänder mit Ortungsdraht.
Menge: 220,000 lfdm

**4.3.4 Kabel freilegen, sichern und wiederverfüllen**
Strom- und Telekommunikationsleitung, inkl.
Abdecksteine
freilegen, säubern und sichern. Tiefe der
Leitungsachse unter Gelände bis 1,20 m, inkl.
wiederverfüllen der Sicherungsstrecke mit geeignetem
Bodenmaterial und Einsanden der Leitungszone
(d = ca. 30-40 cm).
Überschüssiges Bodenmaterial ist zu beseitigen.
Menge: 250,000 lfdm

**4.3.5 Kabeltrennschnitte bis 3 cm**
Trennschnitte an Kabeln aller Art, Kabeldicke komplett
(inkl. Ummantelung und Isolierung)
bis 3 cm Durchmesser.
Menge: 6,000 St

**4.3.6 Abzweigkästen 650/400 mm i.L., Klasse D 400**
Liefern und einbauen von unterirdischen Abzweigkästen
aus Stahlbetonfertigteile C35/45 gem. DIN 1045
mit Graugußeinfassung, komplett, 6 teilig,
befahrbar (max. 100 kN Radlast), Klasse D 400
Folgende Einzelteile sind einzurechnen:
1x Bodenplatte:  h = 6,5 cm mit Sickerloch
1x Kastenrahmen: h = 20 cm mit 10 Schachtfutter
  DN 100
2x Zwischenrahmen:  h = 15 cm
1 x Schachtabdeckung: h = 20 cm Kantstahl-Rahmen
  inkl. Deckel ohne Entlüftung
  Klasse D 400
1 Satz Rundstahlstäbe (4 Stück) zur Fixierung der
Einzelteile.
Fugen mit Zementmörtel (MG III) nach DIN EN 1992-1-1
und DIN 1045, Abschnitt 6.7.1 herstellen.
Der Kabelgraben wird durchgemessen.
Die für den Kabelschacht erforderliche Verbreiterung
und Vertiefung des Kabelgrabens sowie die evtl.
erforderliche
Kiesumfüllung und Kiesplanie ist in den EP des
Schachtes mit einzurechnen und wird nicht gesondert
vergütet.

Lichte Maße LxB 650/400 mm
Menge: 4,000 St

**4.3.7 Kabelgrabenauffüllung**
Liefern und lagenweises Einbauen von nicht
bindigem Erdmaterial (Größtkorn 20 mm) gem.
DIN 19 630 und ZTV A - StB der Verdichtbarkeitsklasse  V1 zur Grabenauffüllung
Auffüllungen um Schächte werden nur in
Breite des Rohrgrabens vergütet, da der
Rohrgraben durchgemessen wird
Verdichtungsgrade gem. o.g. Merkblatt bzw.
gem. ZTV E - StB (Dpr > = 97 %).
Die Abrechnung erfolgt lt. örtlichem Aufmaß.
Menge: 65,000 m³

**4.3.8 Stromleitung in Kabelzugrohre einziehen**
Einziehen der bauseits gestellten Stromleitungen der
EnBW in die im Untergrund verlegten Kabelzugrohre,
ohne Zugdraht.
Spezifisches Leitungsgewicht über 1 kg/m bis 2 kg/m,
Durchmesser: ca. 35 mm
Menge: 330,000 m

**4.3.9 Verlegung Telekomleitungen**
Verlegen der bauseits gestellten Telekomleitungen in
die Kabelgräben.
Spez. Leitungsgewicht bis 1 kg/m.
Menge: 330,000 m

#### Titel 4.4 FAHRBAHN- UND WEGAUSBAU

**4.4.1 Herstellen Feinplanie Erdplanum**
Zulage zu Abtrags- und Auftragspositionen für das
Herstellen der Feinplanie + - 2 cm.
Der anfallende Erdabtrag bzw. Auftrag wird nach den
entsprechenden Positionen vergütet.
Feinplanie auf dem Erdplanum. Planie in den
Tragschichten ist in der Tragschichtposition enthalten.
Menge: 160,000 m²

**4.4.2 Bodenverdichtung**
Bodenverdichtung des gesamten nach Pos. 4.4.1.
hergestellten Untergrundes bis zur ausreichenden
Tragfähigkeit. Mindestwerte Lastplattenversuch E V2 = 45 MPa,
E V2 / E V1 < 3,0
Menge: 160,000 m²

**4.4.3 Frostschutzschicht 0/32 herstellen**
Frostschutzschicht Fahrbahnen herstellen,
Liefern, einbauen und verdichten der Frostschutzschicht
aus frostunempfindlichem Baustoffgemisch gem.
ZTV SoB-StB, inkl. der erforderl. Feinplanie +- 2 cm
auf der Frostschutzschicht.
Im Bereich von Verkehrsflächen der Belastungsklasse Bk
1,0
Körnung: 0/32
Einbaustärke: 36 cm (in verdichtetem Zustand)
Einbaubreite: gem. Planvorgabe
Verformungsmodul EV2 min. 100 MN/m²
Abgerechnet wird nach Auftragsprofilen.
Menge: 60,000 m³

**4.4.4 Schottertragschicht 0/32 herstellen**
Schottertragschicht Fahrbahnen herstellen,
Liefern, einbauen und verdichten der
Schottertragschicht
aus frostunempfindlichem Baustoffgemisch
gem. TL SoB-StB  und ZTV SoB-StB,
inkl. der erforderl. Feinplanie +- 2 cm
auf der Schottertragschicht.
Verdichtung mit optimalem Wassergehalt.
Güteüberwachtes Recycling-Material ist zulässig.
Die Oberfläche des verdichteten Schotterunterbaus ist
mit einer stat. wirkenden Walze zu glätten.
Prüfzeugnis und Eignungsnachweis ist vorzulegen.
Im Bereich von Verkehrsflächen der Belastungsklasse Bk
1,0
Körnung: 0/32
Einbaustärke: 15 cm (in Verdichteter Zustand)
Einbaubreite: gem. Planvorgabe
Dpr > 103%, EV2 min 120 MN/m², EV2/EV1 < 2,5
Menge: 25,000 m³

**4.4.5 Abfräsen best. Fahrbahnflächen, t = 4 cm**
Abfräsen best. Fahrbahnflächen aus Asphalt oder Binder
inkl. Reinigung der Fahrbahnflächen nach dem Fräsen.
Das "Merkblatt für das Fräsen von Asphaltbefestigungen
MFA" ist zu beachten.
Frästiefe bis 4 cm, Fräsgut geht in den Besitz des
AN über und ist zu beseitigen. Anschlusskanten
geradlinig auf Frästiefe herstellen. Unebenheiten der
gefrästen Fläche max 6 mm innerhalb einer 4 m langen
Messstrecke in Längs- und Querrichtung.
Breite:  variabel gem. Planvorgabe.
Menge: 300,000 m²

**4.4.6 Asphalttragschicht AC 32 TN, Fahrbahnen**
Asphalttragschicht  AC 32 TN Belastungsklasse 1,0
in Heißeinbau nach  ZTV Asphalt-StB,
inkl. Bindemittel 70/100 nach DIN EN 12591 frei
Baustelle
liefern und auf der nach den vorherigen Pos.
hergestellten Tragschichten mittels Verteilergerät
profilgemäß einbauen und mit geeigneten schweren
Verdichtungsgeräten verdichten und plangemäß
herstellen.

Handeinbau im Zuge des Maschineneinbaus ist mit
einzurechnen.
Ebenso der Mehraufwand beim Einbau rund um Einbauten,
entlang von Gebäuden, Einfriedungen etc.

Verdichtungsgrad Dpr >= 97%
Zwischenreinigung und Anspritzen bei mehrlagigem Einbau
ist einzurechnen und wird nicht vergütet.
Im Fahrbahnbereich, Breite variabel
Einbaumenge = 288 kg/m².
Menge: 50,000 m²

**4.4.7 Asphaltdeckschicht AC 8 DN Fahrbahnen**
Asphaltdeckschicht (Heißeinbau) AC 8 DN
Belastungsklasse Bk 1,0 nach ZTV Asphalt - StB,
unter Verwendung eines Straßenbaufertigers herstellen
wie folgt:
Asphaltbeton der Körnung 0/8 mm
profilgemäß mit Verteilergerät aufbringen und unter
Einsatz von mind. 2 Walzen (Glattrad- und Gummiwalze)
gründlich verdichten.

Handeinbau im Zuge des Maschineneinbaus ist mit
einzurechnen.
Ebenso der Mehraufwand beim Einbau rund um Einbauten,
entlang von Gebäuden, Einfriedungen etc.
Geforderter Verdichtungsgrad 97%.
Bindemittel 50/70 gem. TL Bitumen-StB 07 und
DIN EN 12591, Ausschließlich gebrochene
Gesteinskörnung.
Die äußeren Deckenkanten sind nach näherer Angabe
nachzuarbeiten. Im EP eingeschlossen ist die Lieferung
sämtlicher Materialien frei Baustelle sowie die
Ausführung aller Nebenarbeiten.
Einbaustärke  4,0 cm, Einbaumenge = 96 kg/m².
Im Fahrbahnbereich, Breite variabel,
in Kleinflächen
Menge: 400,000 m²

**4.4.8 Asphalttragdeckschicht AC 11 TD herstellen**
Asphalttragdeckschicht  AC 11 TD mm gemäß
ZTV Asphalt - StB 07 liefern und im Heißeinbau
einbauen. In Kleinflächen zwischen Randsteine und
Blocksteinsatz. Nur Handeinbau möglich.
Belastungsklasse Gehweg.
Zwischenreinigung und Anspritzen bei mehrlagigem
Einbau ist einzurechnen und wird nicht separat
vergütet.
Profilgemäßer Einbau.
Asphaltbeton der Körnung 0/11 mm
Bindemittel 70/100,
Einbaustärke: i.M. 15 cm in verdichtetem Zustand
Einbaubreite: gem. Planvorgabe
Einbaumenge: 350 kg/m²
Abrechnung nach Fläche.
Menge: 50,000 m²

**4.4.9 Anschluß AC D an Einbauten, Schachtdeckel**
Anschluß AC Deckschicht an Einbauten herstellen,
Einbauteil: Schachtdeckel
Herstellung gem. ZTV Asphalt - Stb 07 und ZTV Fug -
StB.
Einbau eines Fugenbandes oder nach Wahl des AN. Die
Vorgaben der o. g. Richtlinien sind einzuhalten.
Menge: 2,000 St

**4.4.10 Anschluß AC D an Einbauten, Schieber- Hydranten**
Anschluß AC Deckschicht an Einbauten herstellen,
Einbauteil: Schieber- und Hydrantenkappen
Herstellung gem. ZTV Asphalt - Stb 07 und ZTV Fug -
StB.
Einbau eines Fugenbandes oder nach Wahl des AN. Die
Vorgaben der o. g. Richtlinien sind einzuhalten.
Menge: 1,000 St

**4.4.11 Anschluß AC D an Einbauten, Rinne oder Randst.**
Anschluss AC Deckschicht an Einbauten herstellen,
Einbauteil: Rinne oder Randstein
Herstellung gem. ZTV Asphalt - Stb 07 und ZTV Fug -
StB.
Fuge mit Fugenmasse herstellen, heiß verarbeitbar, Typ
N 2
Fuge herstellen, reinigen,  trocknen, Voranstrich
durchführen,  Fugenmasse einbauen
Längs- und Querfuge
Fugenspalttiefe 30 mm
Fugenbreite 15 mm
Die Vorgaben der o. g. Richtlinien sind einzuhalten.
Menge: 150,000 lfdm

**4.4.12 Naht in Asphaltdeckschicht**
Längsnaht in Asphaltdeckschicht herstellen,
Nahtflanke in Asphaltdeckschicht herstellen
Nahtflanke behandeln,
Herstellen der Nahtflanke durch Kantenandrückrolle
Längsnaht mit einem heiß aufzubringenden
polymermodifizierten Bitumen volldeckend anstreichen
oder anspritzen (25/55-55 A)
Menge: 50 g/m je cm Schichtdicke
Dicke der Asphaltdeckschicht: 3,5  - 4,5 cm
Menge: 20,000 lfdm

**4.4.13 Bitumen-Dichtungsband**
Liefern und Einbauen von schmelzbarem Bitumen-
Dichtungsband (Fugenband) zum Einbau zwischen bestehendem Asphalt, Stärke des Fugenbandes 8 mm.
Belagstärke 4 cm. Einbau entsprechend den
Herstellerempfehlungen.
Menge: 100,000 lfdm

**4.4.14 Anpassen Schachtabdeckungen**
Anpassen von Schachtabdeckungen, rund, an die neue
Straßenhöhe +- 30 cm mit allen Nebenarbeiten. Diese
Vergütung erfolgt nur für bestehende Bauwerke. Die vom
AN
neu hergestellten müssen ohne Kostenvergütung genau auf
Höhe der neuen Straße, dem Quer- und Längsgefälle
angepaßt, gesetzt werden.
Anpassen Schachtabdeckungen, rund
Menge: 2,000 St

USt %: 19,00
